# Mòdul solar fotovoltaic

- Propietat de l'arxiu: CYPE INGENIEROS, S.A.
- Format: FIEBDC-3/2002
- Divisa: EUR
- Costos indirectes: 3.00 %
- IVA: 21.00 %

## I Instal·lacions

### IE Elèctriques

#### IEF Solar fotovoltaica

**IEF010** m² Mòdul solar fotovoltaic, tipus Dark, opac, per a integració arquitectònica en façana d'edifici, referència 034AN-12450300-00-1 "ONYX SOLAR", subministrat en peces de 1245x300 mm i 0,37 m², amb una potència màxima (Wp) de 58 W/m², format per vidre exterior Float de 3,2 mm d'espessor, cèl·lules de capa fina de silici amorf, capa adhesiva d'EVA de 0,9 mm d'espessor, transparent, i vidre interior Float de 4 mm d'espessor.
Mòdul solar fotovoltaic, tipus Dark, opac, per a integració arquitectònica en façana d'edifici, referència 034AN-12450300-00-1 "ONYX SOLAR", subministrat en peces de 1245x300 mm i 0,37 m², amb una potència màxima (Wp) de 58 W/m², format per vidre exterior Float de 3,2 mm d'espessor, cèl·lules de capa fina de silici amorf, capa adhesiva d'EVA de 0,9 mm d'espessor, transparent, i vidre interior Float de 4 mm d'espessor, amb caixa de connexions elèctriques estàndard i accessoris de muntatge. Inclús accessoris de muntatge i material de connexionat elèctric. Totalment muntat, connectat i provat.
Inclou: Col·locació i fixació del mòdul. Connexionat amb la xarxa elèctrica.
Criteri d'amidament de projecte: Superfície mesurada segons documentació gràfica de Projecte, sense duplicar cantonades ni encontres, deduint tots els buits.
Criteri de mesura d'obra: Es mesurarà la superfície realment executada segons especificacions de Projecte, sense duplicar cantonades ni encontres, deduint tots els buits.

| Codi | Ut | Descripció | Rendiment | Preu | Import |
|---|---|---|---|---|---|
| mt35ony010haaa1a | m² | Mòdul solar fotovoltaic, tipus Dark, opac, per a integració arquitectònica en façana d'edifici, referència 034AN-12450300-00-1 "ONYX SOLAR", subministrat en peces de 1245x300 mm i 0,37 m², amb una potència màxima (Wp) de 58 W/m², format per vidre exterior Float de 3,2 mm d'espessor, cèl·lules de capa fina de silici amorf, capa adhesiva de EVA de 0,9 mm d'espessor, transparent, i vidre interior Float de 4 mm d'espessor, amb caixa de connexions elèctriques estàndard i accessoris de muntatge. (material) | 1.000 | 115.00 | 115.00 |
| mo009 | h | Oficial 1ª instal·lador de captadors solars. (mà d'obra) | 1.244 | 24.57 | 30.57 |
| mo108 | h | Ajudant instal·lador de captadors solars. (mà d'obra) | 1.244 | 21.11 | 26.26 |
| % | % | Costos directes complementaris | 2 % | 171.83 | 3.44 |
|  |  | Costos directes |  |  | 175.27 |
